# Alte Weberei - Umbau Alte Weberei zum KreativCampus
Angebotsaufforderung (GAEB DA XML 3.2, DA83)
Projekt: 24-18_NEU_AUSSCHREI
Beschreibung:
Umbau "Alte Weberei" zum KreativCampus
Oscar-Kjellberg-Str. 7
03238 Finsterwalde
Währung: EUR
Auftraggeber: Stadt Finsterwalde, Schloßstr. 7/8,, 03238 Finsterwalde
Erstellt mit: SOFTTECH GmbH / GXML Toolbox V3.3 R20230503, AVANTI pro 2024, 17.07.2026

## LOS 03: GERÜSTBAUARBEITEN LOS 03
Datum: 20.01.2026

### Gewerk 01 Gerüstbauarbeiten LOS 03

#### Titel 01.01 Statische Berechnung für das Grundgerüst, sämtliche Ankerpunkte, Gitterträger, Belagsverbreiterungen, Gerüstballastierung, Verankerung außerhalb der Knoten, e.t.c. Gerüststatik ist vor Ausführung vorzulegen.

*Hinweis: Baubeschreibung*
Globale Angaben zum Bauvorhaben

Name und Anschrift des Auftraggebers:

Stadt Finsterwalde
Schloßstraße 7/8
03238 Finsterwalde

Angaben zur Örtlichkeit

Anschrift der Baustelle:

Umbau "Alte Weberei" zum KreativCampus
Oscar-Kjellberg-Straße 7
03238 Finsterwalde

Lage und Transportwege

Für den Transport der Baustoffe auf der Baustelle stehen die noch vorhandenen erkennbaren Transportwege zur Verfügung.
(Siehe Baustelleneinrichtungsplan)

Die Zu- und Ausfahrt der Baustelle befindet sich in der Oscar-Kjellberg-Straße. Eine Sperrung der Kjellberg-Straße ist nicht vorgesehen.

 Allgemeines

Die Entsorgung von Abfall nach den Abschnitten 4.1.11 und 4.1.12 ATV DIN 18299 hat umgehend, spätestens täglich zum Abschluss der jeweiligen Arbeiten, zu erfolgen. Alternativ zum Abfahren ist das Entsorgen in geeignete, auf der Baustelle lagernde Abfalltransportbehälter des Auftragnehmers zulässig. Es obliegt in diesem Fall dem jeweiligen Auftragnehmer selber dafür zu sorgen, dass keine Unbefugten Abfälle in diese Behälter füllen.
Die Baustelle ist täglich, insbesondere Gerüste und Verkehrswege, von Abbruch- und Restmaterial, Abfall etc. zu beräumen, der direkte Arbeitsbereich ist täglich "besenrein" zu verlassen.

Bei dem Gebäude handelt es sich um eine vorhandene Bebauung.

Folgende Pläne, Gutachten und sonstige Anlagen werden
als pdf zum zum LV beigefügt:

Anlage 1 : 24-18_A103 _Erdgeschoss_Neubau
Anlage 2 : 24-18_A201 _Längsschnitt A-A Neubau
Anlage 3:  24-18_A202 _Längsschnitt B-B Neubau
Anlage 4  24-18_A203 _Längsschnitt C-C Neubau
Anlage 5  24-18_A204 _Längsschnitt D-D Neubau
Anlage 6  24-18_A205 _Querschnitte 1-1, 2-2 Neubau
Anlage 7  24-18_A206 _Querschnitte 3-3, 4-4 Neubau
Anlage 8  24-18_A207 _Querschnitte 5-5 Neubau
Anlage 9  24-18_A301 _AN Nord Neubau
Anlage 10 24-18_A302 _AN Ost, AN West Neubau
Anlage 11 24-18_A303 _AN Süd Neubau
Anlage 12 Lageplan
Anlage 13 Baustelleneinrichtung

*Hinweis: Veranlassung und Zweck*
Die Stadt Finsterwalde plant die Sanierung  und Erweiterung eines ehemaligen
Webereigebäudes auf dem Gelände der Kulturweberei Finsterwalde.
Mit der Sanierungsbaumaßnahme soll dem vitalen und vielfältigen Kulturschaffen von Initiativen,
Vereinen und Kreativen der Stadt eine Mitte gegeben, und somit ein städtisches Angebot an Ateliers-,Kreativ und Bandräumen geschaffen werden. In diesem Zusammenhang wird das bisher provisorisch gesicherte, Bauteil des Industriedenkmalensembles einer Nutzung überführt, bedarfs,- brandschutz,-und haustechnisch ertüchtigt, sowie baulich erweitert.
Die umfangreiche Sanierungsmaßnahme bezieht sich auf ein denkmalgeschütztes Industriegebäude, welches in drei Bauabschnitten zwischen 1890, 1936 und den 1970’er Jahren errichtet und schrittweise ergänzt wurde. Das Gebäude stellt in diesem Zusammenhang ein wichtiges geschichtliches Dokument in der Überlieferung von städtischer Industriegeschichte dar und soll, der jüngsten Umnutzung des benachbarten Kunst, Kultur-, und Kongresszentrum folgen. Die funktionale Neubelebung des Gebäudes führt weiterhin zu einer positiven städtebaulichen Akzentuierung und sozialräumlichen Aktivierung des benachbarten öffentlichen Parkes.

*Hinweis: ZTV - Baustelleneinrichtung*
ZTV - ZUSÄTZLICHE TECHNISCHE VERTRAGSBEDINGUNGEN
------------------------------------------------

1. ALLGEMEINE HINWEISE

1.1 Diese Vorbemerkungen sind ZUSÄTZLICHE TECHNISCHE VERTRAGSBEDINGUNGEN - ZTV. Sie sind als solche Bestandteil der Leistungsbeschreibung und werden wesentlicher Vertragsbestandteil.

1.2 Die nachfolgenden Leistungsdefinitionen bestimmen die vertraglich geschuldete Leistung des Auftragnehmers.

1.3 Der Bieter bestätigt, daß die nachfolgend aufgeführten Lohnsätze unter Beachtung der preisrechtlichen Vorschriften ermittelt sind und die üblichen Berechnungsmerkmale bereits vollständig beinhalten.
Zuschläge oder Zulagen können daher nicht zusätzlich berechnet werden. Dies gilt nicht, sofern der Auftraggeber Nacht-, Sonn- und Feiertagsarbeiten sowie Überstunden vor deren Ausführung ausdrücklich beauftragt.
Die Höhe der in Ansatz zu bringenden Zuschläge richtet sich in diesem Fall nach den geltenden, jeweils einschlägigen Tarifbestimmungen.
Sätze und Preise gelten für die gesamte Bauzeit.
Sämtliche Preise sind Nettopreise. Die zum Zeitpunkt der Beauftragung jeweils gültige gesetzliche Mehrwertsteuer wird hinzu gerechnet.

Sämtliche Deckenöffnungen sind durch befestigte Umwehrungen oder Abdeckungen (keine gesonderte Vergütung) dauerhaft zu sichern.

Durch Baustellenbetrieb oder -fahrzeuge verunreinigte Straßen, Wege oder Plätze sind spätestens am letzten Arbeitstag jeder Woche, bei starker Verschmutzung zum jeweiligen Feierabend zu reinigen.

Anschlüsse für Baustrom und Bauwasser werden bauseits zur Verfügung gestellt.

Fachbauleiter:
Der Auftragnehmer stellt bis zur endgültigen Fertigstellung seiner vertraglichen Leistungen den Bauleiter, benennt schriftlich eine hierfür geeignete Person, die nicht ohne Genehmigung des AG oder auf Verlagen des AG auszutauschen ist.

Tagesberichte:
Der Auftragnehmer ist verpflichtet, Tagesberichte zu führen, in denen die Anzahl der eingesetzten Arbeitskräfte und die ausgeführten Arbeiten sowie besondere Vorkommnisse eingetragen werden müssen. Die Tagesberichte sind wöchentlich der örtlichen Objektüberwachung vorzulegen.

Geltungsbereich und Ausführungsgrundlage:
Der sachliche Geltungsbereich ergibt sich aus:
Dieser Leistungsbeschreibung liegt die VOB mit ihren Teilen B DIN 1961 Allgemeine
Vertragsbedingungen für die Ausführung von Bauleistungen und C DIN 18299 Allgemeine
Regelungen für Bauarbeiten jeder Art zu Grunde.
Es gelten folgende Normen, Vorschriften und Merkblätter:
 DIN 1990 Grundlagen der Tragswerkplanung
 DIN 1991 Einwirkungen auf Tragwerke
 DIN 18299 Allgemeine Regeln der Bauarbeiten jeder Art
 DIN 18301 Bohrarbeiten
 DIN 18329 Verkehrsicherungsarbeiten
 DIN 18451 Gerüstarbeiten
 UVV Unfallverhütungsvorschriften,
 LBO die jeweils gültige Landesbauordnung,
 AEB die jeweils gültigen Abfallentsorgungsbestimmungen,
Hinweis zur Baustelleneinrichtung
Hinweis BE:
Die zentrale Baustelleneinrichtung, wie Einhausung, Strom, Wasser und Toiletten werden
durch Los Baustelleneinrichtung zur Verfügung gestellt.
Hier werden nur noch einzelne Leistungen ergänzt,
Besonderen Vertragsbedingungen
1. Baustrom/ Bauwasser:
Für Baustrom und Bauwasser werden vom Auftraggeber - siehe Formblatt 214 - der
Bruttoabrechnungssumme in der Schlußrechnung in Abzug gebracht.
2. Der Auftragnehmer unterhält seine eigene Baustelleneinrichtung Flächennutzungen
ausschließlich nach Abstimmungmit der Bauleitung.
3. Bauwesenversicherung:
Für das Bauvorhaben wird vom Auftraggeber eine Bauwesenversicherung abgeschlossen.
Der Prämienanteil in Höhe von - siehe Formblatt 214 -, der Bruttoabrechnungssumme wird
in der Schlußrechnung in Abzug gebracht. ´
4. Dokumentation:
Folgende Dokumentionen sind geschuldete Leistung und vor der Abnahme
2 x in Papierform und 1 x Digital beizubringen :
-Prüfzeugnisse/ Prüfberichte und Zulassungen für eingesetzte Materialien
-Lieferscheine, Qualitätsnachweise für eingesetzte Materialien
-Fachunternehmer- und Fachbauleitererklärungen,
Konformitätserklärungen
Bautages- und Arbeitsberichte sind arbeitstäglich zu führen und mindestens wöchentlich der
Bauleitung des Auftraggebers zu übergeben.
5. anfallende Regiestunden sind vorab bei der Bauleitung anzumelden und spätesdens
nach 6 Wochen abzurechnen. Später eingereichte Regieberichte finden kein Recht auf
Anerkennung
6. Die Teilnahme an den Bauberatungen ist während der Ausführungszeit wöchentlich durch
einen fachlich kompetenten und deutschsprachigen Vertreter abzusichern.
Allgemeine Vorbemerkungen Gerüstarbeiten
Folgende Unterlagen bzw. Benennungen müssen zum Leistungsbeginn in der jeweils
aktuellen Fassung auf der Baustelle vorliegen:
- Unfallverhütungsvorschriften
- Merkhefte der Berufsgenossenschaft
- Arbeitsstättenverordnung
- Berufsgenossenschaftliche Aushänge
- Benennung der Fachkraft für Arbeitssicherheit
- Benennung des Sicherheitsbeauftragten
- Gerüstzulassungsbescheide, Arbeitsanleitungen und Ankerprotokolle
- Aufstell- und Bedienungsanweisungen für Maschinen und Geräte soweit diese zur
Erstellung der eigenen Leistung temporär verwendet werden.
Die Bereitstellung der Lagerflächen für das Gerüstmaterial ist mit dem AG abzustimmen.
Beim Abbau kann keine Lagerfläche zugesichert werden.

1. Ausführung der Bauleistung
1.1 Auszuführende Leistungen:
Durch den Auftragnehmer für das Los Gerüstbau sind die eigene Baustelleneinrichtung,
Gerüstarbeiten als Innen- und Dachdeckergerüst, der Inhalt des Leistungsverzeichnisses.
1.2. Ausgeführte Leistungen
Der Unternehmer hat die Vorleistungen durch das vorangegangene Gewerk sorgfältig zu
prüfen. Außerplanmäßige Abweichungen sind vor Ausführungsbeginn der örtlichen
Bauüberwachung anzuzeigen.
1.3 Gleichzeitig laufende Bauarbeiten
Zur Durchführung der wesentlichen Leistungen im Baufeld sind der Auftragnehmer sowie
seine vertraglich gebundenen Nachauftragnehmer tätig. In enger Abstimmung der örtlichen
Bauüberwachung und Fachbauleitung im Ablauf zu integrieren.
1.4 Zugänge und Zufahrten,
Die Zufahrt zum Lagerplatz der Baustelle ist eine Feuerwehrzufahrt und ist immer frei zu
halten!
Es steht eine Zufahrten in das Gelände als Baustellenzufahrt zur Verfügung.
Die Hauptzufahrt erfolgt über die August-Bebel-Straße in den Innenhof.
Andere Zuwegungen, als die angegebenen, stehen nicht zur Verfügung.
Die teilweise engen Befahrungsverhältnisse im Torbereich sind zu beachten! (siehe
Lageplan).
1.5 Anschlussmöglichkeiten an Ver- und Entsorgungsleitungen
Baustrom und Bauwasser werden über den Baustelleneinrichtung eingerichtet und stehen
auf dem Gelände allen Gewerken zur Verfügung.
1.6 Lager- und Arbeitsplätze
Dem AN stehen für die Baustelleneinrichtung sowie für Lager und Arbeitsplätze während der
Bauzeit befestigte Flächen zur Verfügung bzw. werden diese durch das Gewerk
Baustelleneinrichtung im Zuge der Baustelleneinrichtung geschaffen.
Die Baustelleneinrichtung ist auf Grund der beengten Verhältnisse vorab mit der örtlichen
Bauüberwachung festzulegen. Auf dieser und auf Grundlage des ausgereichten BE-Planes
ist die Baustelleneinrichtung aufzubauen. Außerhalb der Baustelle können vom AG keine
geeigneten Flächen für Baustelleneinrichtung und Lager zur Verfügung gestellt werden.
Arbeits- und Lagerplätze stehen nur innerhalb der gekennzeichneten Flächen des
Baustelleneinrichtungsplanes zur Verfügung. Die betrifft auch
Bereitstellungsflächen/Zwischenlager für Boden/Aushubmassen. Lagerflächen für Material
sowie Aufstellflächen von firmeneigenen Container stehen in Absprache mit der örtlichen
Bauüberwachung auf dem Gelände zur Verfügung.
1.7 Bauablauf
Die Reihenfolge und Abwicklung der Arbeiten sind dem Leistungsverzeichnis und dem
Bauablaufplan zu entnehmen bzw. mit dem Auftraggeber/seiner eingesetzten örtlichen
Bauüberwachung abzustimmen.
Der Bauablauf ist entsprechend den Vorgaben des Gesamtablaufplanes in
Eigenverantwortung des AN innerhalb 10 Tage nach Auftragserteilung zu erstellen und mit
dem AG/der Bauüberwachung abzustimmen. Ggf. ist eine Realisierung nicht zeitlich
zusammenhängend sondern nur mit bauzeitlichen Unterbrechungen und/oder nur
abschnittsweise möglich. Der AN ist nicht berechtigt, dafür ggf. anfallende Mehrkosten dem
AG in Rechnung zu stellen.
Mit der Auftragserteilung hat der AN alle Materialien, die eine längere Liefer- oder
Fertigungszeit haben zu bestellen, so dass diese mit Baubeginn der Bauausführung zur
Verfügung steht. Die sofort zu bestellenden Materialien sind mit dem AG/der eingesetzten
örtlichen Bauüberwachung abzustimmen.
1.8 Stoffe, Bauteile
Alle zur Anwendung kommenden Baustoffe müssen den DIN- Normen bzw. den
entsprechenden Normen entsprechen oder zum Einsatz besonders zugelassen sein.
Die Lieferung der Baustoffe ist, wenn im Leistungsverzeichnis nichts Gegensätzliches
gesagt wird, in den Leistungen enthalten. Produkte aus anderen Mitgliedsstaaten der EG,
die den Technischen Vertragsbedingungen nicht entsprechen, werden einschl. der im
Herstellerstaat durchgeführten Prüfungen und Überwachungen als gleichwertig behandelt,
wenn mit ihnen das geforderte Schutzniveau gleichermaßen dauerhaft erreicht wird. Auf
Verlangen hat der Bieter bzw. AN die Unterlagen über die Prüfung und Überwachung der
Terminplan:

Produkte dem AG in deutscher Sprache unverzüglich vor dem Einbau vorzulegen.
Ferner sind alle Eigenüberwachungsprüfungen vom AN im Rahmen der geltenden
Vorschriften vorzunehmen. Die Prüfergebnisse sind umgehend der örtlichen
Bauüberwachung zu übergeben.
1.9. Entsorgung
Die Bestimmung der Satzung über die Abfallwirtschaft in der Stadt Finsterwalde
(Abfallsatzung) sind während der Bauausführung, insbesondere die Trennung der
Baustellenabfälle, einzuhalten.
Eine Vergütung für das An-, Abfahren und Stellen von Bauschuttcontainer für die
Entsorgungsleistungen der anfallenden Stoffe, ist in den Einzelpreisen einzukalkulieren und
wird nicht extra vergütet.
1.10 Winterbau
Winterbau ist vorgesehen und in den Preisen mit allen Nebenleistungen einzukalkulieren.
1.11 Beweissicherung
Der AN führt Beweissicherungsmaßnahmen mittels ausgeschriebener Doku vor bzw. falls
notwendig auch nach den Arbeiten durch, z.B. an Gebäuden, Mauern, Toren und Zäunen
sowie Bäumen.
1.12 Sicherungsmaßnahmen
Die eingesetzten Werkzeuge, Fahrzeuge und Hebewerkzeuge usw. müssen vom TÜV
abgenommen und eine gültige DGUV Abnahme besitzen und abgenommen sein. Die
Bediener der Technik sind entsprechend qualifiziert und an die von der
Berufsgenossenschaft gestellten Unfallverhütungsvorschriften gebunden.
1.13 Aufmaßverfahren
Die Abrechnungen erfolgt entsprechend der VOB. Grundlage für die Rechnungsaufstellung
bilden die gemeinsam mit der örtlichen Bauüberwachung und dem AG vor
Rechnungsstellung erstellten Aufmaß Unterlagen.
Stundenlohnarbeiten werden nur auf schriftliche Anweisung des AG durchgeführt. Die
Nachweise hierüber sind spätestens drei Tage nach Durchführung der Arbeiten der
Bauüberwachung zur Unterschrift vorzulegen. Verspätet eingehende
Stundenlohnnachweise werden, sofern sie nicht mehr nachvollziehbar sind, nicht anerkannt.
Sollten unvorhergesehene Arbeiten notwendig werden, hat der AN den AG rechtzeitig zu
informieren und sofort ein Nachtragsangebot zu erstellen.
1.14 Bautagebuch / Bauwerksbuch
Der AN führt ein täglich durchnummeriertes Bautagebuch über Wetter außen und im
Innerem der Baustelle, Arbeitskräftebesatz, Verzug von Teilleistungen, Einsatz von
Maschinen, ausgeführte Arbeiten, gelieferte Materialien und wo die Materialien eingebaut
worden.
Im bautagebuch sind alle Anordnungen des AG oder der Bauüberwachung schriftlich
festzulegen und gegenzuzeichnen.
Eventuelle Mehrarbeiten oder Baustellenverzug durch Unterbrechungen oder
Mehrleistungen ist im Bautagebuch zu vermerken und vom AG oder Bauüberwachung
gegenzuzeichnen.
Das Bautagebuch ist wöchentlich zur Gegenzeichnung der örtlichen Bauüberwachung
vorzulegen.
Das Bautagebuch ist auf der Baustelle vorzuhalten.
Nach Abschluss der Arbeiten ist das Bautagebuch dem AG in Kopie zu übergeben.
1.15 Bauzeitplan/Arbeitszeit
Der AN hat einen Bauzeitplan innerhalb von 10 Werktagen nach Auftragserteilung in
digitaler Ausfertigung zur Genehmigung beim AG einzureichen.
Der Bauzeitplan wird Bestandteil des Bauvertrages. Der vorzulegende Bauzeitplan bezieht
sich auf die Ausführung der Arbeiten montags bis freitags.
Dem AG ist der Termin für die Aufnahme der örtlichen Bauarbeiten mind. 1 Wochen vorher
schriftlich mitzuteilen.
Die werktägliche Rahmenarbeitszeit wird von 07:00 Uhr bis 18:00 Uhr festgelegt. Samstage
sind grundsätzlich als Werktage zu betrachten.
Abweichende Arbeitszeiten sind mit dem Auftraggeber gesondert zu vereinbaren.
In der Kalkulation ist zu berücksichtigen, dass Samstagsarbeit sowohl aus terminlichen
Gründen als auch bei der Durchführung besonders lärmintensiver Arbeiten vom
Auftraggeber angeordnet werden kann.

1.16 Bauabrechnung/Rechnungslauf:
Vor den Abschlagszahlungen sind prüffähige kumulative Mengenermittlungen vorzulegen.
Grundlage der Rechnungen sind gemeinsame, mit der Bauüberwachung abgestimmte
Aufmaße.
Beinhalten Abschlagsrechnungen außerdem abgeschlossene Leistungen einer Position, so
müssen für diese, bereits abrechnungsfähige Unterlagen beigefügt werden, die bei der
Schlussrechnung verwendet werden können.
Rechnungen sind im Original digital über die örtliche Bauüberwachung (Rechnungsprüfung)
digital an den Auftraggeber zu stellen. Der AG erhält zusätzlich die Rechnung in Kopie
(digitale Form per E-mail).
Die Schlussrechnung ist spätestens 4 Wochen nach Abnahme einzureichen.
Bei Stellung des Aufmaß sind Regieberichte und Lieferscheine in Kopie vorzulegen.
Allgemeine Hinweise
das Einrichten der Baustelle sowie die Vorhaltung der eigenen Baustelleneinrichtung,
Maschinen und Geräte in die Einheitspreise einzurechnen.
Lagerräume können im Objekt nicht zur Verfügung gestellt werden.
Vom Bauherrn werden zur Verfügung gestellt (über Gewerk Baustelleneinrichtung):
- Bauwasser, Baustrom,
- Sanitärcontainer,
- Besprechungscontainer der Bauleitung
- BE-Fläche für Containerstellung
Alle Transporte sind in die Einheitspreise einzurechnen.
Die einschlägigen Vorschriften zum Arbeits- und Gesundheitsschutz und zur Vermeidung
von Unfällen sind unbedingt einzuhalten.
Besonders wird auf umsichtiges Verhalten bei brandgefährdeten Arbeiten wie Schweißen
etc. sowie auf die Einhaltung von Ordnung und Sauberkeit auf der Baustelle hingewiesen.
Sämtliche Verunreinigungen sind sofort, spätestens jedoch am Ende jedes Arbeitstages zu
beseitigen.
Die Baustelle ist arbeitstägig besenrein zu verlassen.
Alle verwendeten Bauprodukte sind nach Herstellervorschrift zu verarbeiten und
einzubauen.
Die bautechnischen Nachweise entspr. BbgBo sind der Bauleitung unaufgefordert zu
übergeben.
Einwände oder Bedenken gegen das Leistungsverzeichnis oder einzelne Positionen in
technischer Hinsicht sind vom Bieter bei Abgabe seines Angebotes in schriftlicher Form auf
gesondertem Blatt vorzubringen und zu begründen.
Der Bieter eine gültige Haftpflichtversicherung nachzuweisen.
Die oben beschriebenen Vorgaben sind bei der Preisbildung zu berücksichtigen und werden
Vertragsbestandteil.
Vor Beginn der Arbeiten ist der Auftragnehmer verpflichtet eine Gefährdungsbeurteilung
seiner Baustellentätigkeit durchzuführen und seine Mitarbeiter anhand dieser Analyse zu
unterweisen. Die Gefährdungsbeurteilung sowie die Unterweisungen sind auf der Baustelle
vorzuhalten und werden bei Bedarf eingesehen. Alle im Rahmen der Baumaßnahme
durchzuführenden Arbeiten sind von der Bauleitung des AG abzunehmen. Dazu hat die
ausführende Firma einen verantwortlichen deutschsprachigen Bauleiter zu benennen und
abzustellen, der während der gesamten Ausführungszeit vor Ort ist.
ZTV Gerüstarbeiten
gesetzliche Grundlagen
Für das Leistungsverzeichnis gelten sämtliche Vorschriften der VOB Teil B und C jeweils in
der aktuellen, gültigen Ausgabe. Der AN hat die im Leistungsverzeichnis aufgeführten
Normen, allgemeinen bauaufsichtlichen Zulassungen und Prüfzeugnisse, Vorschriften sowie
baupolizeiliche Bestimmungen in eigener Verantwortung zu beachten.
örtliche Gegebenheiten
Der Bieter hat sich vor Angebotsabgabe durch Planunterlagen und vor Ort über die
ausgeschriebenen Leistungen zu informieren. Erschwernisse, die aus den Planunterlagen
und der Situation vor Ort ersichtlich und erkennbar waren, berechtigen nicht zu
Nachforderungen.
Nachforderungen aufgrund mangelnder Kenntnis der Situation vor Ort wird ausgeschlossen.
Ver- und Entsorgungsleitungen
Zur Durchführung des Bauvorhabens hat sich der AN durch Augenschein des Grundstückes
und bei den zuständigen Behörden über Art und Lage der Versorgungs- und
Entsorgungsleitungen zu erkundigen.
Baustelleneinrichtung:
Die eigentliche Baustelleneinrichtung ist im Einvernehmen mit der Bauüberwachung
entsprechend den örtlichen Verhältnissen wegen der beengten Verhältnisse und den
Baustelleneinrichtungsplan durchzuführen. Mit Abnahme der Baustelleneinrichtung,
Arbeitsgerüste, geht eine mögliche Gefahr nicht auf den AG über.
Maße und Maßtoleranzen
Sämtliche Maße sind eigenverantwortlich auf der Baustelle selbst zu nehmen. Der AN ist
verpflichtet, alle in der DIN 18202 und DIN 18203 ausgewiesenen Toleranzen mit der
eigenen, zu erbringenden Leistung sorgfältig zu prüfen.
Auswirkung sind zu berücksichtigen und der Bauüberwachung mitzuteilen. Die erhöhten
Anforderungen gem. DIN 18202, Tabellen 1 - 9 werden hiermit vereinbart.
Angaben zur Ausführung
Sofern in den Leistungspositionen die Vorgänge "Herstellen", "Liefern" oder "Einbauen"
nicht gesondert betitelt sind, gelten diese Vorgänge, unter Zugrundelegung der allgemein
anerkannten Regeln der Baukunst und Technik, der gesetzlichen und behördlichen
Bestimmungen und Ausführungsbestimmungen nach den DIN-Normen der ATV-VOB Teil
C, als beschrieben.
gerüstanker sind grundsätzlich nur in den Fugen der klinkerfassade zu setzen.
Absturzsicherungen und vergleichbare Sicherungen ohne Position
Sämtliche Absturzsicherungen und vergleichbare Sicherungen an geforderten Stellen der
gängigen Vorschriften, wie Bau- und Schutzgerüste, Abschrankungen, Abdeckungen,
Aufstiege, Schutzdächer, auch für alle Folgegewerke, bis diese durch die
Leistungen der Nachfolgegewerke unnötig werden, sind zu stellen, dauerhaft und
unverrückbar anzubringen und bis zum Einbau der endgültigen Sicherung vorzuhalten zu
warten und erst nach Angabe der Bauüberwachung wieder abzubauen. Alle erforderlichen
Maßnahmen sind im Einheitspreis der Baustelleneinrichtung enthalten.
Fehlerhafte, oder entfernte Absturzsicherungen sind unaufgefordert und unverzüglich wieder
anzubringen. Die gängigen Sicherheitsvorschriften sind unbedingt einzuhalten.
Gefährdungen und Gefahrenstellen müssen möglichst vermieden werden. Werden durch die
Arbeiten Gefahrenstellen jedweder Art geschaffen, so sind diese sofort zu beseitigen oder
dauerhaft abzusichern. Wird es nötig, entsprechende Absicherungen zeitweise
arbeitsbedingt zu entfernen, so sind alternative Sicherungen entsprechend UVV zu erstellen
und die ursprünglichen Sicherungen sofort nach Beendigung der Arbeiten, wenn noch nötig,
wieder dauerhaft zu
errichten. Die entsprechenden Preise sind in die Einheitspreise einzurechnen.
Straßen- und Wegesicherung ohne Position
Alle zugehörigen Baustellenteile im Straßen- oder Wegeraum sind nach den Vorschriften
der StVO mit den erforderlichen Verkehrs- und Hinweiszeichen, Schutz und
Sicherheitseinrichtungen zu kennzeichnen und zu sichern. Sperrungen öffentlicher Wege
sind eigenverantwortlich bei der Gemeinde zu beantragen. Das Vorhalten und Beleuchten
der Sperrungen mit hierfür benötigten Geräten einschl. der Betriebskosten für die gesamte
Bauzeit bis zum Ende der Verkehrssicherungsmaßnahmen sind inbegriffen. Beleuchtungen
im Bereich des öffentlichen Verkehrsraums sind mit der zuständigen Behörde abzustimmen,
gegeben falls Sondergenehmigungen durch den Auftragnehmer herbei zu führen. Der AN
verpflichtet sich die Auflagen aus der Sondergenehmigung einzuhalten und laufend (täglich)
zu überprüfen.
Baubeleuchtung ohne Position
Für die Hauptverkehrswege in Gebäuden, wie z.B. Flure, Schleusen, Treppenhäuser, Keller
ist für die Dauer der Bauzeit eine Allgemeinbeleuchtung vom Los Elektro eingerichtet und
wird für die Bauzeit vorgehalten. Weitere eigene Licht- und Stromquellen sind in den
Einheitspreisen einzukalkulieren.
Beseitigung von Verunreinigungen gemäß DIN 18 299 Ziffer 4.1.11 ohne Position
Jedes Gewerk ist für die Beseitigung und Entsorgung des bei seinen Arbeiten anfallenden
Bauschuttes und Bauabfällen selbst verantwortlich, auch für den Restmüll aus den
Pausenversorgungen mit Lebensmittel für die Arbeiter! Die entsprechenden Preise sind in
die Einheitspreise einzurechnen. Jede Firma sorgt für das Stellen und für den Abtransport
entsprechend notwendiger Bauschuttcontainer. Kosten hierfür werden nicht gesondert
vergütet. Ein Bauschuttcontainer seitens des Bauherren wird nicht gestellt. Die
Pausenverpflegung ist im Gebäude nicht gestattet! Baustellen müssen über Sozialräume
welche vom AG ausgeschrieben wurden verfügen, in denen die Arbeitnehmer ihre Pausen
verbringen zu haben.
Ersthelfer
Jeder Unternehmer hat einen ausgebildeten Ersthelfer im Sanitätsdienst zu benennen, der
während der Arbeitszeit auf der Baustelle jederzeit ansprechbar ist und vor Ort Erste Hilfe
leisten kann. Ein vollständig gefüllter Sanikasten mit gültiger Zulassung muß vor Ort sein.
Feuerlöscher ohne Position
Ein Feuerlöscher mit gültiger Zulassung ist in greifbarer Nähe vorzuhalten.
Persönliche Schutzausrüstung ohne Position
Die für die Arbeiten notwendige persönliche Schutzausrüstung und persönliche Sicherungen
in einwandfreien Zustand sind zu stellen und vorzuhalten.
Sigeko ohne Position
Anweisungen des Sigeko sind einzuhalten und das eigene Gewerk betreffend herzurichten,
vorzuhalten und nach Angabe Bauleitung wieder zu entfernen.
Werbung
Ein wildes Anbringen von Werbetafeln der einzelnen am Bau beteiligten Firmen im Bereich
der Baustelle, am Bauzaun oder am Gebäude ist ausdrücklich nicht gestattet. Frei
angebrachte Werbungen sind zu entfernen.

Der Bauzeitberechnung werden zugrunde gelegt:
- 5 Arbeitstage / Woche
- 8 Stunden / Arbeitstag (max. 10 Std./AT, längere Arbeitszeiten sind eigenverantwortlich abzuklären, siehe Baubeschreibung).

*Hinweis: Vorbemerkungen*
Angaben zur Baustelle

Die Baumaßnahme findet an einem leerstehenden Gebäude im bebauten Innenstadtbereich von Finsterwalde statt. Die Baustelle setzt sich aus einem verklinkerten Bestandsgebäude und einem Ergänzungsbau aus Stahl zusammen.Angrenzende Flächen müssen freigehalten werden, Flächen der Baustelleneinrichtung und zur Zwischenlagerung stehen gemäß Baustelleneinrichtungsplan (Anlage) zur Verfügung.

Das bebaute Grundstück kann von der Kjellberg-Straße aus erreicht werden.Der öffentliche Bereich ist vor Beschädigung zu schützen. Wenn nichts anderes in der Leistungsbeschreibung ausgewiesen ist, sind diese Umstände in die Einheitspreise einzukalkulieren.

Alle notwendigen Sicherungsmaßnahmen sind rechtzeitig und umfassend einzuleiten und abzustimmen.

Beeinträchtigungen, insbesondere Lärm und Staub, sind auf das Notwendigste zu begrenzen und durch entsprechende Maßnahmen (Folien, Absaugen, Abschotten, Befeuchtungen u.ä.) einzudämmen.

Vor Beginn der Arbeiten ist der Bauleitung ein Baustelleneinrichtungsplan mit Erläuterung des technologischen Ablaufs der Arbeiten sowie ein Bauzeitenplan vorzulegen. Vor Ausführungsbeginn ist die Zustimmung der Bauleitung diesbezüglich erforderlich.

Die Bauarbeiten beeinträchtigen einseitig im Bereich der Kjellberg-Straße den Fußgänger-, Radfahrer - und Fahrzeugverkehr. Deren Sicherheit ist zu gewährleisten. Verkehrsicherungsmaßnahmen sind einzurichten und vorzusehen.

Bei den Bauarbeiten ist aufgrund der Beeinträchtigung des Fußgängerweges und des Straßenbereichs  mit großer Sorgfalt vorzugehen. Beschädigungen und Beeinträchtigungen sind zu vermeiden. Maßnahmen die dazu notwendig sind, werden nicht gesondert vergütet. Gleiches gilt für alle Sicherung- und Schutzmaßnahmen in Bezug auf die Verkehrsbeeinträchtigung.

Pflichten des Auftragnehmers:

1.  Pflicht der Teilnahme des AN an den Bauberatungen.
2.  Notwendiger Baustelleneinrichtungsbedarf, Straßensperrungen sind der Stadt rechtzeitig anzuzeigen und abzustimmen.
3.  Pflicht des Auftragnehmers zur Schadensbeseitigung im Außenbereich (Zufahrten, Wege, Grünanlagen).
4.Die Baustelle ist regelmäßig mindestens einmal wöchentlich, oder nach Aufforderung durch die örtliche Bauleitung zu reinigen.(Besenrein) Kommt der AN dieser Pflicht nicht nach wird nach einmaliger Aufforderung durch die Bauleitung eine Reinigungsfirma zur Leistung verpflichtet. Die entstehenden Kosten werden dem AN von der Schlussrechnungssumme abgezogen. Die gilt gleichermaßen für die Entsorgung von Verpackungsmaterial und sonstigen Müll.

5.Bautages- und Arbeitsberichte sind arbeitstäglich zu führen. Bautagesbücher sind täglich durchnummeriert mit Wetter außen und im Gebäude, Mitarbeiterzahl, verbaute Materialien mit Verbauungsort zu führen und mindestens wöchentlich der Bauleitung der Auftraggebers zu übergeben.

*Hinweis: Zusätzliche technische Vertragsbedingungen*
Zusätziche Technische Vertragsbedingungen

1.  Allgemeine Hinweise
1.1Diese Vorbemerkungen sind zusätzliche Technische Vertragsbedingungen - ZTV.

1.2Bei Widersprüchen zu den ZTV gelten vorrangig die Angaben im Leistungsverzeichnis.

1.3 Der Bieter bestätigt, daß die aufgeführten Lohnstundensätze unter Beachtung der preisrechtlichen Vorschriften ermittelt worden sind und die üblichen Berechnungsmerkmale vollständig beinhalten.
Mit den Lohnstundensätzen sind u. a. abgegolten:
     - Erschwerniszulagen
     - Tariflohn bzw. tatsächlich gezahlter Lohn
     - Zuschläge für vom Auftragnehmer zu vertretenden Überstunden, Nacht-, Sonn-,
  Feiertagsarbeit
     - Entgelt für übliche Wegezeiten
     - Lohnnebenkosten ( z.B. Auslösung, Fahrgeld, Personaltransportkosten,
  Verpflegungszuschuß, Übernachtungskosten)
     - Aufsichtspersonal
     - Sozialaufwand ( Arbeitgeberanteil)
     - Gemeinkosten der Baustelle
     - allg. Geschäftskosten
     - vermögensbildende Maßnahmen
     - Vorhaltekosten für Werkzeug und Kleingeräte
     - Wagnis und Gewinn

Leistungen im Stundenlohn werden grundsätzlich nur dann vergütet, wenn sie vor Beginn vereinbart werden. Die Stundennachweise sind täglich zu führen und innerhalb von drei Werktagen zur Bestätigung vorzulegen. Die vom Auftragnehmer vorgelegten Stundenzettel sind durch den Auftraggeber unverzüglich, spätestens jedoch innerhalb von sechs Werktagen ab Zugang, an den Auftragnehmer zurückzugeben.
Diese Frist gilt auch für etwaige Einwendungen, die der Auftraggeber gegen die Leistungsangaben auf den Stundenlohnzetteln erheben will.

1.4Mit den Preisen ist die komplette Leistung abgegolten, falls in den besonderen Hinweisen oder in der Leistungsbeschreibung nichts anderes zum Ausdruck kommt. Das gilt auch für Vermessungsleistungen, soweit sie der Auftragnehmer zur Durchführung seiner Leistungen zu erbringen hat. Nebenleistungen werden nicht gesondert vergütet und gehören ohne Erwähnung zur vertraglichen Leistung. Im Zweifel gelten die Abgrenzungen von Neben- und besonderen Leistungen die ATV DIN 18299 ff wie DIN 18314 und DIN 18349 (VOB/C).
Nicht abgegolten sind:
     - Kosten für das Herstellen von Baufreiheit, wenn es sich nicht um Nebenkosten
  handelt

1.5Für das Aufmaß und die Abrechnung gelten, falls in den Abrechnungshinweisen oder im LV nicht anders geregelt ist, die Bestimmungen der DIN 18299 ff wie DIN 18314 und DIN 18349 (VOB/C).

1.6Die vom Auftraggeber verwendeten Ausführungsunterlagen müssen den Freigabevermerk des Auftraggebers oder seines sachkundigen Planers tragen, um Verwechslungen bei der Bauausführung zu vermeiden. Nicht freigegebene Unterlagen dürfen nicht verwendet werden. Dies entbindet den Auftragnehmer aber nicht von seiner eigenen Prüfungs- und Hinweispflicht. Diese bleiben unberührt. Individuelle Vereinbarungen haben Vorrang und sind an keine Form gebunden.

Mit seiner Unterschrift unter sein Angebot erkennt der Auftragnehmer an, daß diese Regelungen Vertragsbestandteil werden.

2.  Besondere Hinweise

2.2Baustelleneinrichtung
Sofern keine gesonderten Positionen ausgeschrieben sind, sind die Kosten für die nicht vom Auftraggeber gestellte Baustelleneinrichtung in die Preise einzurechnen. .
Die Kosten für den Verbrauch von Strom,  ab bauseits bereitgestelltem Anschluß sind Bestandteil der Preise bzw. werden vertraglich gesondert geregelt.

3.  Abrechnungshinweise
Sofern im LV keine gesonderten Abrechnungsvereinbarungen getroffen sind, gelten die Abrechnungsregelungen der VOB, Teil C, DIN 18314 und 18349.

*Hinweis: Allgemeines*
2. BESONDERE HINWEISE

Vor Einrichten der Baustelle hat der Auftragnehmer den Zustand der an das Baugrundstück grenzenden Gehweg- und Fahrbahnbefestigungen sowie der angrenzenden Grundstücksflächen in Anwesenheit der jeweiligen  Eigentümer/Planer festzustellen. Darüber ist ein Protokoll zu führen und von beiden Seiten zu bestätigen.

Die Einrichtung der Baustelle ist so vorzunehmen, daß die Ver- und Entsorgungsleitungen der Baumaßnahme rechtzeitig und ohne Behinderung verlegt werden können.
Nach Beendigung der Bauarbeiten und Beseitigung der Baustelleneinrichtung ist, soweit erforderlich, der ursprüngliche Zustand wieder herzustellen.
Vor Beginn der Arbeiten hat sich der Auftragnehmer über den Verlauf von Leitungen, Kabeln usw.(unter- und überirdisch) zu informieren. Notwendige Umlegungen sind rechtzeitig vom Auftragnehmer zu beantragen.

Die Baustelleneinrichtung (insbesondere Gerüste) ist so anzulegen, daß die Ausführung der Hausanschlüsse zu jeder Zeit möglich ist. Der Auftragnehmer hat sich über die Lage der Hauseinführungen rechtzeitig zu informieren.

Der Auftragnehmer hat für Baustellenbesprechungen, die der Auftraggeber regelmäßig (wöchentlich) durchführt, die Unternehmeraufsichtsperson zu benennen, welche durch den Auftraggeber zu bestellen ist. Diese ist ebenfalls dem Bauaufsichtsamt namentlich mitzuteilen.
Unentschuldigtes Fehlen wird mit 50 € je verpasster Bauberatung geahndet.

*Hinweis: Hinweise - Gerüstbauarbeiten*
HINWEISE
--------
Der Leistungsbeschreibung, Ausfuehrung und Abrechnung liegen zugrunde die
DIN 18 451 vom 5.Oktober 2023- Gerüstarbeiten, Richtlinien für Vergabe und Abrechnung.
Die einzurüstende Fläche besteht im aus Stahlbeton und Kalksandstein- oder Ziegelmauerwerk..
Pläne über Flächengrösse/-aufteilung können bei der ausschreibenden Stelle eingesehen werden. Der AN hat sich vor Ausführung der Arbeiten über die Lage von Leitungen, Kabeln, Dränen, Kanälen u. ä. beim AG zu unterrichten.

Vor Stellung der Rüstung hat eine detailierte Absprache mit der Bauleitung Haustechnik und Hochbau zu erfolgen.

In den Fassaden sind größere Fensterflächen enthalten, dadurch sind in diesen Bereichen eingeschränkte Verankerungsmöglichkeiten gegeben. Diese eingeschränkte Verankerungsmöglichkeit ist in die Preise einzukalkulieren !

Es ist im Angebot zu berücksichtigen, dass es sich bei dem Neubauteil um ein bauteilwachsendes Vorhaben handelt, so dass mehrere Anfahrten erforderlich sind !

**01.01.0010 Technische Vorbereitung und Planung**
Technische Vorbereitung und Planung der Gerüststellung in rohbauwachsender Ausführung incl. der einzelnen Bauphasen einschl. Ausführungszeichnungen
Menge: 1,000 psch

**01.01.0020 Metallgerüst als Fassadengerüst Breite 90 cm GKL 4**
Katalog-Nr. 001.010005
Stahlrohr-Fassadengerüst,
liefern, aufbauen, vorhalten und beseitigen.
Ausführung ist nach den Vorschriften
der DIN 4420 und DIN 4422, der Gerüstordnung
und den Vorschriften der Bauberufsgenossenschaft.
Gerüstlagen jeweils in 2,0 m-Staffelung
Einschl. der fest angebrachten erf. Etagenleitern (4 Stck. je Gerüstebene)
Das Umbauen für Folgegewerke, wie Dachdecker, Klempner und Maler ist in die EP einzurechnen.
Aufmaß:  gemäß DIN 18451
Höhe ü. Gelände:  bis ca 14,80 m
Gerüstklasse 4
jedoch Gerüstbreite: mind. 0,90 m
Verkehrslast:  3 kN/m2 (300 kg/m2)
Menge: 1761,000 m2
Kostengruppe DIN 276 2018-12: 392
DIN 276-81: 31911
Leistungsbereich: 001.01

**01.01.0030 Verlängerungswoche Fassadengerüst**
Katalog-Nr. 001.010010
Verlängerung der Vorhaltung des Fassadengerüstes
Die wöchentliche Vorhaltung beginnt unmittelbar ab dem 1. Tag der betriebsfertigen Übergabe des Gerüstes.
Preis-Angabe für 1 m² / Woche.
Menge: 63369,000 m2Wo
Kostengruppe DIN 276 2018-12: 392
DIN 276-81: 31911
Leistungsbereich: 001.01

**01.01.0040 Dachdeckerfanggerüst**
Dachdecker-Fanggerüst im Traufenbereich
als Erweiterung des Fassadengerüstes,
Ausführung gem. Unfallverhütungs-Vorschrift.

Höhenklasse: H2
Breitenklasse: W09 (0,90 - 1,20 m)
Lastklasse: 3 (bis 2 kN/m²)
incl. Transport sowie Auf- und Abbau .
Menge: 138,000 m
Kostengruppe DIN 276 2018-12: 392
DIN 276-81: 31911
Leistungsbereich: 001.02

**01.01.0050 Dachdeckerfanggerüst vorhalten**
Vorhalten des Dachfanggerüstes nach DIN EN 12811-1 و DIN 4420. Die Vorhaltungszeit und Vergütung beginnen unmittelbar ab dem ersten Tag der betriebsfertigen Übergabe.
Menge: 4968,000 mWo
Kostengruppe DIN 276 2018-12: 392
DIN 276-81: 31911
Leistungsbereich: 001.02

**01.01.0060 Gerüstbekleidung Staubschutznetze**
Gerüstbekleidung mittels Staubschutznetzen
Liefern, Montieren und Demontieren einer Gerüstbekleidung aus luftdurchlässigen, reißfesten Staubschutznetzen am Fassadengerüst als Schutz gegen Materialflug und Staubbelastung.
Menge: 1761,000 m2

**01.01.0070 Vorhaltung Staubschutznetze**
Vorhaltung der Staubschutznetze
Die Vorhaltungszeit und Vergütung beginnen unmittelbar ab dem ersten Tag der betriebsfertigen Übergabe.
Menge: 63369,000 m2Wo

**01.01.0080 wandseitige Konsolen Belagsverbreiterung 0,30 m**
wandseitige Konsolen zur Belagsverbreiterung anliefern, aufbauen, vorhalten und wieder abbauen,
Einbau in allen Gerüstlagen
Breite: 30 cm
Menge: 216,000 m

**01.01.0090 Vorhaltung Belagsverbreiterung**
Vorhaltung der Konsolen zur Belagsverbreiterung von 0,30 m
Die Vorhaltungszeit und Vergütung beginnen unmittelbar ab dem ersten Tag der betriebsfertigen Übergabe.
Menge: 7776,000 mWo

**01.01.0100 wandseitige Absturzsicherung an den Konsolen**
wandseitige Absturzsicherung an Grundgerüst und Belagsverbreiterung
Anliefern, aufbauen, vorhalten und wieder abbauen
bestehend aus Geländerstiel,Knie- und Handlauf
Menge: 54,000 m

**01.01.0110 Vorhaltung Absturzsicherung**
Vorhaltung des Innegeländers als Absturzsicherung .
Die Vorhaltungszeit und Vergütung beginnen unmittelbar ab dem ersten Tag der betriebsfertigen Übergabe
Menge: 1944,000 mWo

**01.01.0120 Umsetzen Innengeländer**
Umsetzen des Innengeländers von den Konsolen direkt an das Gerüst (nach Rückbau Konsolen)
Menge: 54,000 m

**01.01.0130 Gerüsttreppenaufgang 10 m**
Gerüsttreppenaufgang vorgesetzt am Fassadengerüst anliefern, aufbauen, vorhalten und wieder beseitigen.
Ausführung als System-Alu_treppenlauf incl Geländer
Abmessungen: L= 2,5 m, B= 0,60 m,
oberer Austritt bei ca. 10 m
Menge: 2,000 Stück

**01.01.0140 Vorhaltung Gerüsttreppenaufgang 10 m**
Vorhaltung Gerüsttreppenaufgang
oberer Austritt bei 10 m
Die Vorhaltungszeit und Vergütung beginnen unmittelbar ab dem ersten Tag der betriebsfertigen Übergabe.
Menge: 72,000 StWo

**01.01.0150 Gerüsttreppenaufgang 14 m**
Gerüsttreppenaufgang vorgesetzt am Fassadengerüst anliefern, aufbauen, vorhalten und wieder beseitigen.
Ausführung als System-Alu_treppenlauf incl Geländer
Abmessungen: L= 2,5 m, B= 0,60 m,
oberer Austritt bei ca. 14 m
Menge: 1,000 Stück

**01.01.0160 Vorhaltung Gerüsttreppenaufgang 14 m**
Vorhaltung Gerüsttreppenaufgang
oberer Austritt bei 14 m
Die Vorhaltungszeit und Vergütung beginnen unmittelbar ab dem ersten Tag der betriebsfertigen Übergabe
Menge: 36,000 StWo

**01.01.0170 Gitterträger 4,0 m**
Gitterträger, Länge 4,0 m, Auf- und Abbau incl. Transport
Menge: 3,000 Stück
Kostengruppe DIN 276 2018-12: 392
DIN 276-81: 31911
Leistungsbereich: 001.01

**01.01.0180 Vorhaltung Gitterträger 4,0 m**
Vorhaltung der Gitterträger .
Die Vorhaltungszeit und Vergütung beginnen unmittelbar ab dem ersten Tag der betriebsfertigen Übergabe
Menge: 108,000 StWo
Kostengruppe DIN 276 2018-12: 392
DIN 276-81: 31911
Leistungsbereich: 001.01

**01.01.0190 Verstärkung Gitterträger**
Verstärkung und Aussteifung des Fassadengerüstes mittels horizontaler Gitterträger in Bereichen, wo keine Verankerung möglich ist,
Befestigung erfolgt außenseitig am Gerüst mittels Stahlrohr und Kupplungen an den Gerüstrahmen
Menge: 12,000 m

**01.01.0200 Vorhaltung Verstärkung Gitterträger**
Vorhaltung der horizontalen Gitterträger .
Die Vorhaltungszeit und Vergütung beginnen unmittelbar ab dem ersten Tag der betriebsfertigen Übergabe
Menge: 432,000 mWo

**01.01.0210 Fangnetz für Dacheinbau**
Auffangnetz für die Montage von Dachdeckungen und Einbau von Zwischendecke gemäß DIN EN 1263-1 und nach den berufsgenossenschaftlichen Regeln für Sicherheit und Gesundheit bei der Arbeit, Einsatz von Schutznetzen BGR 179 unter der Gesamtfläche des Neubaubereiches bis Breite bis 4,2 m, Fläche unter dem Auffangnetz frei zugänglich, aufbauen, vorhalten und entfernen, Einbauhöhe 3,5 m - 14,0 m über Fußboden, Befestigung ist mit einzukalkulieren

Leistung ist im Vorfeld mit der Bauleitung abzustimmen,
ausgeführte Leistungen ohne vorherige separate Bestätigung werden nicht anerkannt
Menge: 173,000 m2
Kostengruppe DIN 276 2018-12: 392
DIN 276-81: 31911
Leistungsbereich: 001.02

**01.01.0220 Verlängerungswoche Fangnetz**
Katalog-Nr. 001.010020
Verlängerung der Vorhaltung für die Fangnetze

Preisangabe für 1 m² / Woche.
Die wöchentliche Vorhaltung beginnt unmittelbar ab dem 1. Tag der betriebsfertigen Übergabe des Gerüstes.
Menge: 6228,000 m2Wo
Kostengruppe DIN 276 2018-12: 392
DIN 276-81: 31911
Leistungsbereich: 001.01

**01.01.0230 Rollrüstung Arbeitshöhe 2,0 m**
fahrbare Stahlrohr-Rollrüstung liefern, aufbauen, vorhalten und beseitigen.
Ausführung ist nach den Vorschriften
der DIN 4420 und DIN EN 1004, der Gerüstordnung
und den Vorschriften der Bauberufsgenossenschaft.
folgende Abmessungen: 3,00 x 1,50 x 2,0 m
Belaghöhe bei 2,00 m Höhe
einschl. angebrachter Leiter
Menge: 2,000 Stück

**01.01.0240 Rollrüstung 2,0 m vorhalten**
Verlängerung der Vorhaltung für das Rollgerüst.
Die wöchentliche Vorhaltung beginnt unmittelbar ab dem 1. Tag der betriebsfertigen Übergabe des Gerüstes.
Preis je 1 Stck/Woche
Menge: 72,000 StWo
Kostengruppe DIN 276 2018-12: 392
DIN 276-81: 31911
Leistungsbereich: 001.02

**01.01.0250 Umsetzen Rollrüstung 2,0 m**
Umsetzen der Rollrüstung in anderes Geschoss durch Abbau und Aufbau der Rüstung entsprechend DIN 4020 und DIN 4022 und den geltenden Vorschriften der Berufsgenossenschaft
Menge: 4,000 Stück
Kostengruppe DIN 276 2018-12: 392
DIN 276-81: 35100
Leistungsbereich: 001.01

**01.01.0260 Konsolenerweiterung 60 cm**
Erweiterung des Fassadengerüstes mittels Stahlkonsolen, Ausladung 60 cm, im Bereich der Stahlkonstruktion (Anbau). Einschließlich Innengeländer am Rahmenstiel, Belag auf Konsolbreite.
Kein direkter Kontakt mit der beschichteten Stahlkonstruktion; Schutzmaßnahme (Vlies o.ä.) zwischen Klammer und Stahl ist einzukalkulieren.
Belastung: 360 kg
Konsolbreite: 0,60 m
Menge: 12,000 m

**01.01.0270 Vorhaltung Belagsverbreiterung**
Vorhaltung der Konsolen zur Belagsverbreiterung von 0,60 m
Die wöchentliche Vorhaltung beginnt unmittelbar ab dem 1. Tag der betriebsfertigen Übergabe des Gerüstes.
Menge: 144,000 mWo

**01.01.0280 Konsolenerweiterung 100 cm**
Erweiterung des Fassdengerüstes mittels Stahlkonsolen Ausladung 100 cm Einschließlich Innengeländer Belag Seitenschutz.
Kein direkter Kontakt mit der beschichteten Stahlkonstruktion; Schutzmaßnahme (Vlies o.ä.) zwischen Klammer und Stahl ist einzukalkulieren.
Belastung: 360 kg
Konsolbreite: 100 c m
Menge: 46,000 m

**01.01.0290 Vorhaltung Belagsverbreiterung**
Vorhaltung der Konsolen zur Belagsverbreiterung von 100 cm
Die wöchentliche Vorhaltung beginnt unmittelbar ab dem 1. Tag der betriebsfertigen Übergabe des Gerüstes.
Menge: 1656,000 mWo

**01.01.0300 Stützgerüst / Lehrgerüst mit Ballastierung (Stirnseiten)**
Aufstellen eines freistehenden Stützgerüstes (Lehrgerüst) an
den Gebäudestirnseiten, unabhängig von
Gebäudeverankerungen. Höhe bis 14,00 m, Tiefe ca. 4,50 m.
Einschließlich statischem Nachweis, Ballastierung (beidseitig),
Diagonalverbänden. Abbau nach Fertigstellung der Baustelle
Menge: 340,000 m3

**01.01.0310 Verlängerungswoche Stützgerüst/Leergerüst mit Ballastierung,**
Verlängerung der Vorhaltung des Raumgerüstes mit Ballastierung,
Die wöchentliche Vorhaltung beginnt unmittelbar ab dem 1. Tag der betriebsfertigen Übergabe des Gerüstes.
Preis-Angabe für 1 m³ / Woche.
Menge: 12240,000 m3Wo

**01.01.0320 Absturzsicherung, Innengeländer, Aufbau**
Innengeländer als wandseitigen Seitenschutz bzw. Absturzsicherung am Fassadengerüst aufbauen, bestehend aus Geländerholm, Zwischenholm und ggf. Bordbrett. Das Geländer ist überall dort anzubringen, wo der Abstand zur Wand mehr als 30 cm beträgt.
im  Bereich Stahlbau
Menge: 54,000 m

**01.01.0330 Vorhaltung Absturzsicherung, Innengeländer,**
Vorhaltung der Innengelände zur Absturzsicherung.
Die Vorhaltungszeit und Vergütung beginnen unmittelbar ab dem ersten Tag der betriebsfertigen Übergabe
Menge: 1944,000 mWo

**01.01.0340 Geschossweiser Rückbau begleitend zur Fassadenmontage**
Geschossweiser  Rückbau des Gerüstes  von oben nach unten begleitend zur Montage der Außenfassade (Stahlbau) Einschließlich Zwischensicherungen, Anpassung der verankerungspunkte

Koordination mit Fassadenbauer und Stahlbauer ist Bestandteil der Leistung.
Menge: 1,000 psch

**01.01.0350 Schutzmaßnahmen an beschichteter Stahlkonstruktion**
Anbringen von Schutzmatten / Vlies an allen Berührungspunkten zwischen Gerüstbauteilen und der beschichteten Stahlkonstruktion zum Schutz der Brandschutzbeschichtung
Menge: 1,000 psch

**01.01.0360 Raumgerüst Lastklasse 4,**
Raumgerüst als flächenorientiertes Standgerüst gemäß DIN EN 12811-1, mit horizontalem Podiumsbelag, mit allseitigem Seitenschutz und einer Gerüstlage, aufbauen.
Bauart: flächenorientiertes Standgerüst
Leistungsumfang: Aufbau
Lage: innen
Verwendungszweck :Deckeneinbau
Lastklasse: 4 (bis 3 kN/m²)
Menge: 230,000 m3

**01.01.0370 Raumgerüst, Lastklasse 4,Gebrauchsüberlassung**
Gebrauchsüberlassung des Raumgerüsts als flächenorientiertes
Standgerüst.
Bauart: flächenorientiertes Standgerüst
Leistungsumfang: Gebrauchsüberlassung
Lastklasse: 4
Die Vorhaltungszeit und Vergütung beginnen unmittelbar ab dem ersten Tag der betriebsfertigen Übergabe
Menge: 5520,000 m3Wo

**01.01.0380 Rollrüstung Arbeitshöhe 3,0 m**
Liefern, fachgerechtes Montieren und betriebsfertiges Übergeben sowie späteres Demontieren und Abtransportieren einer fahrbaren Rollrüstung nach DIN EN 1004.
Menge: 1,000 St

**01.01.0390 Rollrüstung 3 m vorhalten**
Rollgerüst nach Ablauf der Grundvorhaltezeit
Die Vorhaltungszeit und Vergütung beginnen unmittelbar ab dem ersten Tag der betriebsfertigen Übergabe
Preis je 1 Stck/Woche
Menge: 8,000 StWo
Kostengruppe DIN 276 2018-12: 392
DIN 276-81: 31911
Leistungsbereich: 001.02

**01.01.0400 Innengerüst Lastklasse 3 für Montagearbeiten**
Liefern, fachgerechtes Aufstellen und betriebsfertiges Übergeben sowie späteres Demontieren und Abtransportieren eines Innengerüstes  für nachfolgende Montage-, Decken- und Installationsarbeiten. Ausführung als Gerüst der Lastklasse 3 nach DIN EN 12811-1 mit einer zulässigen veränderlichen Verkehrslast von mindestens 2,0 kN/m². Die Belagflächen sind vollflächig auszulegen und mit einem vollständigen, dreiteiligen Seitenschutz (Bordbrett, Zwischenholm, Handlauf) gemäß den geltenden Unfallverhütungsvorschriften (UVV) auszustatten.
Menge: 300,000 m2

**01.01.0410 Verlängerungswoche Innengerüst**
Verlängerung der Vorhaltung für das Innengrüst.
Die Vorhaltungszeit und Vergütung beginnen unmittelbar ab dem ersten Tag der betriebsfertigen Übergabe.
Menge: 11880,000 m2Wo

**01.01.0420 Fanggerüst**
liefern, aufbauen und abbauen von Fanggerüst zum Schutz für Dachdecker- und
Klempnerarbeiten, Dieses gilt für Arbeitsplätze und Verkehrswege auf Dächern mit bis 60°
Neigung, wenn die Absturzhöhe ab Absturzkante (Traufe) mehr als 2,00 m beträgt
5m über Traufhöhe
nach:
Betriebssicherheitsverordnung
DGUV Vorschrift 38 Bauarbeiten
TRBS 2121 Teil 1 Gefährdung von Beschäftigten durch Absturz bei der Verwendung von
Gerüsten
DGUV Information 201-023 Sicherheit von Seitenschutz, Randsicherungen und
Dachschutzwänden als Absturzsicherungen bei Bauarbeiten
DIN 4420-1
als notwendiges Fanggerüst für ein Auffangen abstürzender Personen, Lastklasse wie
Hauptgerüst; Dachneigung bis 60 °, einschl. Schutznetz
Gerüstersteller: Prüfung durch eine "zur Prüfung befähigte Person" nach Fertigstellung und
vor Übergabe an den Nutzer, um den ordnungsgemäßen Zustand festzustellen (Nachweis-
Prüfprotokoll).
Gerüstnutzer: Inaugenscheinnahme durch eine "qualifizierte Person" des jeweiligen Nutzers
vor der Verwendung, um die sichere Funktion und die Mängelfreiheit festzustellen
(Nachweis-Checkliste).

Angebotenes Fabrikat:................................
Menge: 67,000 m

**01.01.0430 Lastverteilenden Belag aus Holz aufbauen**
Lastverteilenden Belag aus Holz aufbauen, Breite über 0,5 bis 1 m, auf nicht tragfähigen
Flächen.
Menge: 20,000 m2

**01.01.0440 Reinigen und abräumen der Gerüste**
Reinigen und abräumen der Gerüste von grober Verschmutzung, Abfällen und Rückständen
jeglicher Art, sowie der der ordnungsgemäße Abbau oder Wiederverwendung ohne diese
Leistungen nicht möglich ist.
Menge: 50,000 m2

**01.01.0450 Gerüstankerlöcher schließen in Fugen Klinkermauerwerk**
Gerüstankerlöcher in den Fugen des Klinkermauerwerks der Außenwand während der
abschnittweisen Abrüstungsarbeiten schließen.
Ausführung durch Fachpersonal, Fugenverschluss in der historischen Klinkerfassade mit
dem Material an Fugenmörtel der Fugeninstandsetzung in Anlehnung an den Bestand.
Material und Farbton nach Bemusterung.
4x Entsprechende Muster sind vor Ausführung anzulegen.
Menge: 80,000 St

**01.01.0460 Zulage zusätzliche Anfahrt**
Zulage für zusätzliche Anfahrt, sofern nicht bereits in der Einzelposition erfasst, auf
besondere Abforderung durch die Bauleitung.
Menge: 4,000 St

**01.01.0470 Statische Berechnung**
Statische Berechnung für das Grundgerüst, sämtliche Ankerpunkte, Gitterträger, Belagsverbreiterungen, Gerüstballastierung, Verankerung außerhalb der Knoten, e.t.c.
Gerüststatik ist vor Ausführung vorzulegen.
Menge: 1,000 psch

#### Titel 01.02 Anfertigen eines Verankerungsplans mit Protokoll, inkl. statischem Nachweis entsprechend DIN EN 12810-1 und 4426 für die Montage von Gerüstankern, inkl. erforderlicher Ausführungszeichnungen. Gerüstanker dürfen nur in den Mörtelfugen der Klinkerfassadenfläche verbaut werden. Verankerungselemente sind beim Abbau des Gerüstes aus der Fassade rückstandslos zu entfernen. Protokoll der Gerüstverankerungen erstellen für nachfolgend beschriebenes Gerüst, Protokoll gemäß BGI/GUV-I 663. Ankerplan und Nachweis sind dem AG vor der Ausführung im Digitalformat vor Beginn der Leistungen zur Freigabe zu übergeben.

**01.02.0010 Dokumentation**
Dokumentation:
Vor den Arbeiten ist eine Beweissicherung der Fassadenflächen und der
Nachbargrundstücke zu erstellen und den Bauherren in digitaler sowie 3-facher
Ausfertigung in Papier zu übergeben
Zum Abschluss der Arbeiten ist eine Dokumentation in digitaler Form im Dateiformat als pdf
und 2x in Papiereinzureichen. Die Dokumentation ist vor der Abnahme vorzulegen.
Zur Dokumentation gehören:
- alle zu erstellenden Werkpläne, Bestandspläne und dergleichen.
- alle Angaben über eingebaute Materialien mit den entsprechenden amtlichen
Zulassungsbescheiden, zzgl. Materialnachweis aller eingebauten Materialien und
Baustoffen
- Richtigkeitserklärung
- Fachunternehmerbescheinigung
- Fachbauleitererklärung
- Nachunternehmerliste
- statische Berechnungen, soweit erforderlich
- Prüfzeugnisse/Zulassungen/Herstellerbescheinigungen etc.
- gutachterliche Stellungnahmen/gutachterliche Bescheinigungen
- Gefährdungs- und Belastungsanalysen
- Produktliste einschl. Produktaufkleber, Verpackungsaufkleber und Verpackungshinweisen
- Produktdatenblätter mit Pflegeanweisungen
- Abnahmeunterlagen
- Fotodokumentation
- Revisionsunterlag

Zusammenstellung einer Dokumentation i2-fach,
3 Wochen vor Bauabnahme dem AG zu übergeben.
Die Dokumentation muss folgende Nachweise enthalten:

-Bautagebücher
--Fachbauleitererklärung
-Fachunternehmererklärung
Menge: 1,000 Psch

**01.02.0020 Ankerplan für Gerüst inkl.statischem Nachweis**
Anfertigen eines Verankerungsplans mit Protokoll, inkl. statischem Nachweis entsprechend
DIN EN 12810-1 und 4426 für die Montage von Gerüstankern, inkl. erforderlicher
Ausführungszeichnungen.
Gerüstanker dürfen nur in den Mörtelfugen der Klinkerfassadenfläche verbaut werden.
Verankerungselemente sind beim Abbau des Gerüstes aus der Fassade rückstandslos zu
entfernen.
Protokoll der Gerüstverankerungen erstellen für nachfolgend beschriebenes Gerüst,
Protokoll gemäß BGI/GUV-I 663.
Ankerplan und Nachweis sind dem AG vor der Ausführung im Digitalformat vor Beginn der
Leistungen zur Freigabe zu übergeben.
Menge: 1,000 psch
